# A65, FBE Landau 2025
Angebotsaufforderung (GAEB DA XML 3.2, DA83)
Projekt: A-04859-00
Währung: EUR
Auftraggeber: Autobahn GmbH des Bundes, Zentrale (Berlin), Heidestr. 15, 10557 Berlin, E-Mail recht@autobahn.de
Erstellt mit: GXML Toolbox V3.3 R20230829, iTWO_64 V25.0.650, 23.04.2026

## 1 Hauptlos
Datum: 23.04.2026
WaGr: 99_99_01

### Abschnitt 00 Baustelleneinr., Hilfsleist.

#### Unterabschnitt 00.00 Baustelleneinrichtung

*Hinweis: Baustelle Einrichtung/räumen ist*
Baustelle Einrichtung/räumen ist für alle Bauphasen einzukalkulieren.

**00.00.0001 Baustelle einrichten Sämtl.LV-Abschn.*Zufahrt vorh.**
*** Pauschalposition
StL-Nr. 1910110711
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle vorhanden.
Menge: 1,000 Psch
Leistungsbereichkatalog: 101

**00.00.0002 Baustelle räumen Sämtl. LV-Abschn.**
*** Pauschalposition
StL-Nr. 1910111201
Baustelle von allen Geräten, Anlagen, Einrichtungen und
dgl. räumen. Benutzte Flächen und Wege entsprechend dem
ursprünglichen Zustand herrichten. Soweit nicht für
bestimmte Leistungen für das Räumen der Baustelle gesonderte Positionen im Leistungsverzeichnis enthalten
sind, gilt die Pauschale
für alle Leistungen sämtlicher Abschnitte des Leistungsverzeichnisses.
Menge: 1,000 Psch
Leistungsbereichkatalog: 101

**00.00.0003 Fortlaufende vermessungstechnische**
*** Pauschalposition
Fortlaufende vermessungstechnische Bestandserfassung
und Kontrollplots.
Der neue Bestand aller Bauwerke und
Betriebseinrichtungen (Kabel, Schächte,
Entwässerungseinrichtungen, Versorgungsleitungen etc.),
die neugestaltete Topographie (Böschungen, Fahrbahnen,
Wege, Gräben etc.) sowie die neue
Verkehrsbeschilderung sind im Landeskoordinatensystem
nach Lage und Höhe vom AN aufzunehmen. Die Genauigkeit
der vermessungstechnischen Aufnahme soll Punktfehler
von höchstens 3 cm in Lage und Höhe, bei
Fahrbahnhöhen 1 cm garantieren. Der maximale
Punktabstand beträgt 20 m. Die Übergabe der Daten hat
bzgl. Kodierung und Umfang gem. Leitfaden "Grundplan
Lage und Vermessung", der beim AG eingesehen werden
kann, zu erfolgen.
Die zu liefernden Daten sind dem AG in Form von
Dateien der Datensatzart DA001 oder in den Formaten
des bei der SBV BW eingesetzten Programmsystems CARD/1
bzw. im OKSTRA-CTE- Format auf digitalem Datenträger
(z.B. CD-ROM) zu übergeben. Der Inhalt der gelieferten
Dateien ist in einer textlichen Beschreibung zu
erklären. Die Datenträger gehen in das Eigentum des AG
über.
Von den übergebenen Daten sind Kontrollplots (M 1:1000
oder größer) im Zeichenschlüssel können vereinbart werden.
Zusätzlich aufzunehmen sind insbesondere:
- die neuen Grenzen zw. bit. Fahrbahnen,
- Brückenkappen und -Übergänge, Pflasterflächen,
- die neuen u. geänderten Mittelstreifenüberfahrten
- der neue Schutzplankenbestand,
- die neue Asphaltfahrbahn
- lichte Durchfahrtshöhen der ÜF BW aufmessen und
  Protokoll in 2-facher Ausfertigung an AG übergeben.
Menge: 1,000 Psch

**00.00.0004 Bestandsaufnahme**
*** Pauschalposition
Bestandsaufnahme
Vermessungstechnische Bestandsaufnahme der vorhandenen Straßenausstattung, Abläufe, Nähte, Zwangspunkte und Fahrbahnmarkierung und insbesondere der Fahrbahnhöhen.
Zur Herstellung von Fahrdraht und zur späteren Wiederherstellung der Fahrbahnhöhen und der Fahrbahnmarkierung.
Menge: 1,000 Psch

**00.00.0005 Koordinationsaufgaben**
*** Pauschalposition
Koordinationsaufgaben
Um einen reibungslose Bauablauf sicher zu stellen, muss der AN Koordinationsaufgaben mit anderen AN's, die der AG gesondert beuaftragt hat (Verkehrssicherung) durchzuführen.
Sollten durch den AG kurzfristige Anweisungen an den AN notwendig werden, verpflichtet sich der AN diese nach einer sehr kurzen Reaktionszeit (maximal 24h)umzusetzen.
Durch die Koordinationsaufgabe soll ein optimales Ineinandergreifen der einzelnen Gewerke mit anderen AN sowie eine fristgerechte Durchführung der Bauleistung gewährleistet werden.
Die Koordinationsaufgaben beinhaltet die Teilnahme des AN bei wöchentlichen Baubesprechungen des AG mit anderen AN's der Baumaßnahme, damit eine fristgerechte und terminliche Durchführung der Baumaßnahme gewährleistet ist.
Menge: 1,000 Psch

#### Unterabschnitt 00.01 Kontrollprüfungen

**00.01.0001 Probegefäß liefern 10-l-Blecheimer*Mithilfe Kprüf.**
StL-Nr. 1910171211
Probegefäß zur Aufnahme von Baustoffproben, für Kontrollprüfungen und für Rückstellproben des AG liefern.
Probegefäß = sauberer 10-l-Blecheimer mit dicht schließendem Deckel.
Mithilfe bei der Probennahme im Baubereich nach Angaben
des AG.
Menge: 6,000 St
Leistungsbereichkatalog: 101

**00.01.0002 Gegenpole für Kontrollpr. verlegen AL 33x33cm, 0,3mm*Fräsfläche**
StL-Nr. 191017372003
Gegenpole für Kontrollprüfungen nach Anweisung des AG
für die elektromagnetische Dickenmessung verlegen.
Gegenpol = Aluminium-Blech (0,3mm, 33x33cm)
max. Messtiefe 40 cm
Unterlage = Fräsfläche.
Menge: 48,000 St
Leistungsbereichkatalog: 101

**00.01.0003 Gegenpole für Kontrollpr. verlegen AL RO 07, 1 mm*Asphalt**
StL-Nr. 191017372201
Gegenpole für Kontrollprüfungen nach Anweisung des AG
für die elektromagnetische Dickenmessung verlegen.
Gegenpol = Kreisförmige Scheibe AL RO 07
(Aluminium 1 mm, D =70 mm), max. Messtiefe 12 cm
Unterlage = Asphaltschicht.
Menge: 48,000 St
Leistungsbereichkatalog: 101

**00.01.0004 Maschinensteuerung Asphalt Walzen**
*** Pauschalposition
Bereitstellung Maschinensteuerung Asphalt-Walzen zur Herstellung der Asphaltschichten nach Vorgaben des AG. System nach Wahl des AN. Die Position beinhaltet den Mehraufwand gegenüber konventionellem Asphalteinbau.
Übergabe der Daten gemäß der Baubeschreibung.
Menge: 1,000 Psch

**00.01.0005 Erhöhter Aufwand Eigenüberwachung**
*** Pauschalposition
Erhöhter Aufwand der Leistungen bei der Eigenüberwachung und Dokumentation beim Asphalteinbau gegenüber den Anforderungen der ZTV Asphalt nach Unterlagen des AG.
Die Position beinhaltet den Mehraufwand gegenüber konventionellem Asphalteinbau.
Leistungen betreffen die Eigenüberwachung und Dokumentation während des Einbaus
- der Verlade- und Einbautemperaturen
- kontinuierliche Messungen der Kerntemperatur
- der Verdichtung
- Ermittlung der Dichteänderung nach jedem Walzübergang (z.B.Troxler-Sonde, PQI)
In der Position ist der Aufwand für stetiges, bauzeitenbegleitendes Steuern und Anpassen des Einbauprozesses auf Grundlage der Ergebnisse der Eigenüberwachung und Dokumentation für die Ausführung der gesamten Baumaßnahme. Die dementsprechenden Abschnitte der Baubeschreibung sind zu beachten. Übergabe der Daten gemäß der Baubeschreibung.
Menge: 1,000 Psch

### Abschnitt 01 Mittelstreifenüberfahrten

#### Unterabschnitt 01.00 MÜF 1 herstellen Landau Nord

*Hinweis: einschl. Wurzelstöcke roden.*

**01.00.0001 SE aus Stahl abbauen DDSP*Profil A*Pfost. A 2,00 m HB 1*Pf.l. 1900-2500mm Teile verwerten**
StL-Nr. 2112900341210201
Schutzeinrichtung (SE) aus Stahl einschließlich sämtlicher Einzelteile abbauen.
SE = Doppelte Distanzschutzplanke.
Holm Profil A.
Mit Pfosten, Abstand = 2,00 m.
Pfosten in Boden, Homogenbereich HB 1 - FRS.
Pfostenlöcher entsprechend der sie umgebenden Fläche
schließen.
Pfostenlänge über 1900 bis 2500 mm.
Konstruktionsteile nach Wahl des AN verwerten.
Menge: 140,000 m
Leistungsbereichkatalog: 129

**01.00.0002 SE aus Stahl abbauen EDSP*Profil A*Pfost. A 1,33 m HB 1*Pf.l. 1900-2500mm Teile verwerten**
StL-Nr. 2112900321310201
Schutzeinrichtung (SE) aus Stahl einschließlich sämtlicher Einzelteile abbauen.
SE = Einfache Distanzschutzplanke.
Holm Profil A.
Mit Pfosten, Abstand = 1,33 m.
Pfosten in Boden, Homogenbereich HB 1 - FRS.
Pfostenlöcher entsprechend der sie umgebenden Fläche
schließen.
Pfostenlänge über 1900 bis 2500 mm.
Konstruktionsteile nach Wahl des AN verwerten.
Menge: 50,000 m
Leistungsbereichkatalog: 129

**01.00.0003 AEK herstellen*Profil A**
StL-Nr. 21129217919090
Anfangs-/Endkonstruktion (AEK) einschließlich erforderlicher systembedingter Arbeiten herstellen.
Konstruktion 'Baustellenabsenkung Doppelte Distanzschutzplanke'

Holm Profil A.
AEK 'Kurzabsenkung 8-12 m'

Aufstellung 'auf Mittelstreifen
Herstellen und Abbauen.'
Menge: 1,000 St
Leistungsbereichkatalog: 129

**01.00.0004 AEK des FRS abbauen und herstellen Regelabs. 12 m*Verwertung AN**
StL-Nr. 21129317190901
Anfangs-/Endkonstruktion (AEK) des Fahrzeug-
Rückhaltesystems (FRS) abbauen und herstellen.
AEK = Regelabsenkung 12,00 m.
Konstruktion 'Baustellenabsenkung Einfache Distanzschutzplanke.'

Aufstellung 'auf Mittelstreifen
Herstellen und Abbauen.'

Ausgebaute Teile nach Wahl des AN verwerten.
Menge: 2,000 St
Leistungsbereichkatalog: 129

**01.00.0005 ÜK/ÜE für FRS abbauen und herst.*Verwertung AN**
StL-Nr. 211293229001
Übergangskonstruktion (ÜK) oder Übergangselement (ÜE)
für Fahrzeug-Rückhaltesystem (FRS) abbauen und herstellen.
Übergangskonstruktion/Übergangselement 'Doppelte Distanzschutzplanke auf 2 einfache Distanzschutzplanken, Länge 12,00 m.'

Ausgebaute Teile nach Wahl des AN verwerten.
Menge: 2,000 St
Leistungsbereichkatalog: 129

**01.00.0006 Ausbauhilfsschnitt herstellen**
StL-Nr. 2311401599
Ausbauhilfsschnitt herstellen. Schneidschlamm absaugen
und nach Wahl des AN verwerten.
Im Randbereich 'im Bereich der bestehenden
Mittelstreifenbefestigung aus Asphalt'

Dicke 'der Asphaltdecke ca. 10 bis 15 cm .
Die untenliegende Asphaltschichten sind zu schützen.'
Menge: 150,000 m
Leistungsbereichkatalog: 114

**01.00.0007 Fläche abräumen Aufwuchs*Astwerk*Wst. Verwert. AN S.Abr.Verwert.AN*übr.Räumg.Verw.AN**
*** Pauschalposition
StL-Nr. 2410600310100111
Fläche nach Unterlagen des AG abräumen.
Strauch- und Baumbestand sowie sonstiger Aufwuchs bis
zu 0,10 m Stammdurchmesser, 1,00 m über dem Erdboden
gemessen, einschließlich Wurzelwerk.
Astwerk gefällter Bäume, Holzreste.
Wurzelstöcke nach Wahl des AN verwerten.
Schlagabraum nach Wahl des AN verwerten.
Übriges Räumgut nach Wahl des AN verwerten.
Menge: 1,000 Psch
Leistungsbereichkatalog: 106

**01.00.0008 Strauchbestand im Mittelstr. roden Breite über 1-3 m Wst.Verw.AN*S.Abr.Verw. AN**
StL-Nr. 24106013290101
Strauchbestand jeder Art im Mittelstreifen roden. Ab-
rechnung nach Länge des unbefestigten Mittelstreifens.
Breite über 1,00 bis 3,00 m.
Mittlere Höhe 'bis 1,5 m.'

Wurzelstöcke nach Wahl des AN verwerten.
Schlagabraum nach Wahl des AN verwerten.
Menge: 150,000 m
Leistungsbereichkatalog: 106

**01.00.0009 Bordstein aufnehmen. Hochbord Beton*Fund. b. 10/R-St. alles Verw. AN**
StL-Nr. 23115031140200
Bordstein aufnehmen.
Bordstein = Hoch- und Rundbordstein aus Beton, Breite
bis 18 cm, Höhe bis 30 cm.
Fundament aus Beton, bis 10 cm dick, und Rückenstütze
aus Beton aufbrechen.
Sämtliche Steine und übriges Aufbruchgut nach Wahl des
AN verwerten.
Menge: 200,000 m
Leistungsbereichkatalog: 115

**01.00.0010 Aufsatz f. Straßenablauf ausbauen in Asph.-Fläche*Ablauf sichern alles verwerten**
StL-Nr. 241105092101
Aufsatz für Straßenablauf freilegen und ausbauen.
Umgebende Fläche = Asphalt.
Ablauföffnung durch geeignete Abdeckung sichern.
Sämtliche Ausbaustoffe nach Wahl des AN verwerten.
Menge: 7,000 St
Leistungsbereichkatalog: 110

**01.00.0011 Oberboden abtragen und lagern Abtr.über 10-30cm Abrechnung Abtrag**
StL-Nr. 24106110002901
Oberboden ggf. einschließlich Vegetationsdecke abtragen
und lagern. Oberboden in regelmäßig geformten Mieten
locker aufsetzen. Ansaat und Mähen einer Decksaat werden gesondert vergütet. Beschreibung der Homogenbereiche nach Unterlagen des AG.
Dicke des Abtrages über 10 bis 30 cm.
Oberboden 'Abtragen von gemischtem Oberboden und Boden bzw. nichtbindigem Boden im Bereich des Mittelstreifens. Oberboden/Boden-Gemisch für Beprobung zwischenlagern einschl . fördern und abladen auf Zwischenlager des AN.'

Abrechnung nach Abtragsprofilen.
Menge: 90,000 m3
Leistungsbereichkatalog: 106

**01.00.0012 Zulage für Oberbodenabtrag**
*** Pauschalposition
Zulage zu den Oberbodenabtragspositionen für das Trennen des Oberbodens von groben Wurzel- und Pflanzenresten mittels geeigneter Geräte (z. B. Separatorsieblöffel).. Wurzel- und Pﬂanzenreste nach Wahl des AN verwerten.
Menge: 1,000 Psch

**01.00.0013 Boden bzw. Fels lös. u. wiederverw.*Boden a. Zw.verd. Planum gesondert*Abrechng. Auftrag**
StL-Nr. 24106210900421
Boden bzw. Fels aus Abtragsbereichen profilgerecht
lösen und wiederverwenden, einschließlich ggf. erforderlicher Wasserzugabe. Beschreibung der Homogenbereiche nach Unterlagen des AG. Die Herstellung von Mulden
und Gräben wird gesondert vergütet.
Homogenbereich '= Standardhomogenbereich B6'

Boden bzw. Fels fördern und außerhalb der Baustelle auf
Zwischenlager nach Unterlagen des AG einbauen und verdichten.
Das Herstellen des Planums wird gesondert vergütet.
Abrechnung nach Abtragsprofilen.
Menge: 180,000 m3
Leistungsbereichkatalog: 106

**01.00.0014 Zwischenlager**
*** Pauschalposition
Zwischenlager des AN für Oberboden und Bodenmaterial einrichten und vorhalten
Einrichten und Vorhalten eines temporären Zwischenlagers für Oberboden und Bodenmaterial aus dem Mittelstreifen

Die Leistung umfasst das Herrichten einer geeigneten Lagerfläche, die getrennte Lagerung der Materialien, erforderliche Sicherungsmaßnahmen, die Instandhaltung und Nutzbarkeit während der Lagerdauer sowie den abschließenden Rückbau der Fläche.
Menge: 1,000 Psch

**01.00.0015 Probenahme Boden/Oberboden**
Probenahme für Boden- und Oberbodenmaterial aus Mittelstreifenüberfahrten von Laborproben im Beisein des AG gemäß LAGA PN  98  von zwischengelagertem Oberboden zur Durchführung
von chemischen Untersuchungen,
inkl. erforderliche Kühlung und Transport ins Labor.
Menge: 4,000 St

**01.00.0016 Chem. Analyse Boden/Oberboden**
Chem. Analyse Boden/Oberboden, BBodSchV
Durchführung chemisch-analytischer Untersuchungen von Boden- und Oberbodenproben aus Mittelstreifenüberfahrten.
Analysen nach BBodSchV durchführen.
Menge: 2,000 St

**01.00.0017 Chem. Analyse Boden/Oberboden, DepV**
Durchführung chemisch-analytischer Untersuchungen von Boden- und Oberbodenproben aus Mittelstreifenüberfahrten.
Analysen nach DepV durchführen.
Dokumentation dem AG übergeben.
Menge: 2,000 St

**01.00.0018 Chem. Analyse Boden/Oberboden, EBV**
Durchführung chemisch-analytischer Untersuchungen von Boden aus Mittelstreifenüberfahrten.
Analysen nach EBV durchführen.
Menge: 2,000 St

**01.00.0019 Probenahme Boden**
Probenahme für Boden Material aus Mittelstreifenüberfahrten von Laborproben im Beisein des AG gemäß LAGA PN  98  von zwischengelagertem Boden zur Durchführung
von chemischen Untersuchungen,
inkl. erforderliche Kühlung und Transport ins Labor.
Menge: 4,000 St

**01.00.0020 Chem. Analyse Boden, BBodSchV**
Durchführung chemisch-analytischer Untersuchungen von Bodenproben aus Mittelstreifenüberfahrten.
Analysen nach BBodSchV durchführen.
Menge: 2,000 St

**01.00.0021 Chem. Analyse Boden, DepV**
Durchführung chemisch-analytischer Untersuchungen von Bodennproben aus Mittelstreifenüberfahrten.
Analysen nach DepV durchführen.
Dokumentation dem AG übergeben.
Menge: 2,000 St

**01.00.0022 Chem. Analyse Boden, EBV**
Durchführung chemisch-analytischer Untersuchungen von Boden aus Mittelstreifenüberfahrten.
Analysen nach EBV durchführen.
Menge: 2,000 St

**01.00.0023 N.gefährl. Abfall aus Abbruch ent.*Entsorgung AN Gebühr einrechn.**
Nicht gefährlichen Abfall aus Abbruch laden, fördern
und verwerten/entsorgen.
Abgerechnet wird nach Wiegescheinen.
Abfall des Mittelstreifens. gemischte Oberboden/Boden Oberbodenmaterial vom Zwischenlager, Abfallschlüsselnummer 170504, 170506.
Materialwerte nach BBodSchV gemäß Baugrundgutachten. Deponieklasse DK 0 nach DepV.
Verwertung/Entsorgung nach Wahl des AN.
Gebühren der Abfallverwertung/-entsorgung sind einzurechnen.
Menge: 300,000 t

**01.00.0024 Gefährl. Abfall aus Abbruch ents. sonstige Stoffe*Gebühr einrechn.**
StL-Nr. 1210220961
Gefährlichen Abfall aus Abbruch laden, fördern und entsorgen. Art der Belastung und Entsorgung nach Unterlagen des AG. Entsorgungsnachweis nach Unterlagen des AG
führen.
Abgerechnet wird nach Wiegescheinen.
Sonstige Bau- und Abbruchabfälle (einschließlich gemischter Abfälle), die gefährliche Stoffe enthalten.
Abfallschlüsselnummer = 17 09 03.
Gebühren der Abfallentsorgung sind einzurechnen.
Menge: 80,000 t
Leistungsbereichkatalog: 102

**01.00.0025 Planum herstellen Ev2 = 45 MPa**
StL-Nr. 2410625001
Planum herstellen nach Unterlagen des AG.
Verformungsmodul Ev2 = 45 MPa.
Menge: 450,000 m2
Leistungsbereichkatalog: 106

*Hinweis: Wasserschutzgebiet*
Sämtliche erforderlichen Materialnachweise, Zertifikate und Eignungsnachweise sind vor Baubeginn dem Auftraggeber (AG) vollständig vorzulegen.

**01.00.0026 Schottertragschicht herstellen URA+Einbaudoku**
StL-Nr. 2411232599190900
Schottertragschicht herstellen.
In Verkehrsflächen 'Mittelstreifenüberfahrt. Breite ca. 2,50 bis 3,00 m.'

Baustoffgemisch '0/45 Naturschotter'

Umweltrelevante Anforderungen beim Einsatz von Baustoffgemischen einschließlich Einbaudokumentation nach
Unterlagen des AG. Einbaudokumentation übergeben.
Verdichtungsgrad/Verformungsmodul '103 v.H/150MN/m²'

Einbaudicke 'ca. 40 cm'
Menge: 400,000 t
Leistungsbereichkatalog: 112

**01.00.0027 Asphalttragsch. aus AC 32 TS herst. Bk100*Dicke 22 cm*Bitumen 50/70 zwei Lagen**
StL-Nr. 23113108111010
Asphalttragschicht aus Asphalttragschichtmischgut
AC 32 T S herstellen. Anlieferung des Asphaltmischguts
in thermoisolierten Transportbehältern.
In Verkehrsflächen der Belastungsklasse Bk100.
Einbaudicke = 22 cm.
Bindemittel = 50/70.
In zwei Lagen.
Menge: 450,000 m2
Leistungsbereichkatalog: 113

**01.00.0028 Bitumenemulsion aufsprühen Bk100-Bk3,2*Asphalt frisch Rampenspritzgerät*C60BP4-S Menge 300 g/m2*vor 2. Lage ATS**
StL-Nr. 23113063111131
Bitumenemulsion zur Herstellung des Schichtenverbundes
aufsprühen.
Auf Verkehrsflächen der Belastungsklassen Bk100 bis
Bk3,2.
Unterlage = Asphaltbefestigung, frisch.
Mit Rampenspritzgerät.
Bindemittel = C60BP4-S.
Bindemittelmenge = 300 g/m2.
Vor Einbau 2. Lage Asphalttragschicht.
Menge: 450,000 m2
Leistungsbereichkatalog: 113

**01.00.0029 Bitumenemulsion aufsprühen Bk100-Bk3,2*Asphalt frisch Rampenspritzgerät*C60BP4-S Menge 300 g/m2*vor A.deckschicht**
StL-Nr. 23113063111133
Bitumenemulsion zur Herstellung des Schichtenverbundes
aufsprühen.
Auf Verkehrsflächen der Belastungsklassen Bk100 bis
Bk3,2.
Unterlage = Asphaltbefestigung, frisch.
Mit Rampenspritzgerät.
Bindemittel = C60BP4-S.
Bindemittelmenge = 300 g/m2.
Vor Einbau Asphaltdeckschicht.
Menge: 450,000 m2
Leistungsbereichkatalog: 113

**01.00.0030 Asphaltdeckschicht a. AC 11 D SP**
Asphaltdeckschicht aus temperaturabgesenktem Asphaltbeton AC 11 D SP nach Unterlagen des AG herstellen.
Anlieferung des Asphaltmischguts in thermoisolierten Transportbehältern
In Verkehrsflächen der Belastungsklasse Bk 100, Bk 32
Einbaudicke=
'4 cm'
Bindemittel=
'res.[10/40-65A//PmB 10/25 VL]'
Grobe Gesteinskörnung=Kategorie
'C 95/1'
Grobe Gesteinskörnung = Kategorie SZ 18/LA 20
Grobe Gesteinskörnung = Kategorie PSV
'51'
Anteil Asphaltgranulat =
'mind. 20%'
Einbau
'mit Beschicker'
Menge: 450,000 m2

*Hinweis: einschl. Asphalt geradlinig trennen*
einschl. Asphalt geradlinig trennen durch schneiden.

**01.00.0031 Anschluss a. Fuge m. Fugenm. herst. Längsfuge*Deckschicht Tiefe 35 mm*Breite 10 mm Verf. mit Trstr.*Fugenmasse N2**
StL-Nr. 2311391211051101
Anschluss als Fuge mit Fugenmasse herstellen.
Längsfuge.
In der Asphaltdeckschicht ausbilden.
Fugenspalttiefe = 35 mm.
Fugenspaltbreite = 10 mm.
Fugenspalt verfüllen in einer Lage mit Trennstreifen.
Mit heiß verarbeitbarer Fugenmasse Typ N2, einschließlich zugehörigem und zuvor aufgetragenem Voranstrichmittel.
Menge: 150,000 m
Leistungsbereichkatalog: 113

**01.00.0032 Abstumpfungsmaßnahme durchführen LFK 1/3*Gestein wie Decke Menge 1 kg/m2*maschinell**
StL-Nr. 231139521111
Abstumpfungsmaßnahme zur Erhöhung der Anfangsgriffigkeit durch gleichmäßiges Aufbringen und Einwalzen von
Abstreukörnung durchführen. Nicht gebundene Abstreukörnung aufnehmen und nach Wahl des AN verwerten.
Abstreukörnung = Lieferkörnung 1/3.
Aus Gestein wie grobe Gesteinskörnung in Asphaltdeckschicht.
Abstreumenge = 1 kg/m2.
Maschinell abstreuen.
Menge: 450,000 m2
Leistungsbereichkatalog: 113

**01.00.0033 Zwischenlager**
*** Pauschalposition
Zwischenlager des AN für Oberboden und Bodenmaterial einrichten und vorhalten
Einrichten und Vorhalten eines temporären Zwischenlagers für Oberboden und Bodenmaterial aus dem Mittelstreifen

Die Leistung umfasst das Herrichten einer geeigneten Lagerfläche, die getrennte Lagerung der Materialien, erforderliche Sicherungsmaßnahmen, die Instandhaltung und Nutzbarkeit während der Lagerdauer sowie den abschließenden Rückbau der Fläche.
Menge: 1,000 Psch

#### Unterabschnitt 01.01 MÜF Rückbau

**01.01.0001 SE herstellen*Profil A Pf.Abstand 2m**
StL-Nr. 21129203910290
Schutzeinrichtung (SE) einschließlich erforderlicher
systembedingter Arbeiten herstellen. Abgerechnet
wird die Baulänge.
SE 'Doppelte Distanzschutzplanke.'

Holm Profil A.
Pfostenabstand 2,00 m.
Aufstellung 'bestehender Mittelstreifenüberfahrt (Dicke 20 bis 26cm) aus Asphalt'
Menge: 140,000 m
Leistungsbereichkatalog: 129

#### Unterabschnitt 01.02 MÜF 2 herstellen Landau Zentrum

**01.02.0001 SE aus Stahl abbauen*Profil A Pfost. A 1,33 m Pf.l. 1900-2500mm*Teile verwerten**
StL-Nr. 2112900391390201
Schutzeinrichtung (SE) aus Stahl einschließlich sämtlicher Einzelteile abbauen.
SE 'Super Rail Doppelt H4b / W5'

Holm Profil A.
Mit Pfosten, Abstand = 1,33 m.
Pfosten in 'bestehender Mittelstreifenüberfahrt (Dicke 20 bis 25cm) aus Asphalt. Nach dem Ziehen der Pfosten ist die Fläche mit Gussasphalt zu schließen.'

Pfostenlänge über 1900 bis 2500 mm.
Konstruktionsteile nach Wahl des AN verwerten.
Menge: 160,000 m
Leistungsbereichkatalog: 129

**01.02.0002 SE im Mittelstreifen herstellen Stahl*H4b*max. W5*max. B doppels. mittig o.gel.u.formag.T.**
StL-Nr. 2112910712521910
Schutzeinrichtung (SE) im Mittelstreifen einschließlich
erforderlicher systembedingter Arbeiten herstellen.
Regelquerschnitt nach Unterlagen des AG. SE nach den
"Technischen Kriterien für den Einsatz von Fahrzeug-
Rückhaltesystemen in Deutschland".
SE aus Stahl.
Aufhaltestufe = H4b.
Wirkungsbereichsklasse maximal W5.
Anprallheftigkeitsstufe maximal B.
Doppelseitige Schutzeinrichtung mittig aufgestellt. Ab-
gerechnet wird die Baulänge.
Aufstellung 'bestehender Mittelstreifenüberfahrt (Dicke 20 bis 25cm) aus Asphalt.'

Schutzeinrichtung ohne gelöste Teile mit einer Masse
größer 2 kg im Anprallversuch nach DIN EN 1317. Schutzeinrichtung ohne formaggressive Teile.
Menge: 160,000 m
Leistungsbereichkatalog: 129

**01.02.0003 AEK des FRS abbauen und herstellen Regelabs. 12 m bef. Fläche*Verwertung AN**
StL-Nr. 21129317190201
Anfangs-/Endkonstruktion (AEK) des Fahrzeug-
Rückhaltesystems (FRS) abbauen und herstellen.
AEK = Regelabsenkung 12,00 m.
Konstruktion 'Super Rail Doppelt H4b / W5'

Aufstellung in befestigter Fläche nach Unterlagen des
AG.
Ausgebaute Teile nach Wahl des AN verwerten.
Menge: 2,000 St
Leistungsbereichkatalog: 129

**01.02.0004 Anschlusskonstruktion herst. (Zul.) Profil A**
StL-Nr. 211291409919
Anschlusskonstruktion an Altsystem im Bestand (FRS)
einschließlich erforderlicher systembedingter Arbeiten
herstellen. Vergütet wird der Mehraufwand gegenüber der
Herstellung der angegebenen Position als Zulage.
Zulage zu OZ '01.02.0003'

Anschlusskonstruktion an 'SuperRail H4b'

Holm Profil A.
Aufstellung 'Aspahlt'
Menge: 2,000 St
Leistungsbereichkatalog: 129

*Hinweis: Ausführung im Rahmen von 2*
Ausführung im Rahmen von 2 separaten Bauphasen, siehe Verkehrsführungspläne und Baubeschreibung.

### Abschnitt 02 FDE Fahrtrichtung KA

#### Unterabschnitt 02.00 Abbrucharbeiten

**02.00.0001 Asphaltbefestigung trennen Anb.längs m. Rand*schneiden**
StL-Nr. 231130384109
Asphaltbefestigung geradlinig trennen.
im Anbaubereich längs zur Fahrbahnachse einschließlich
Abtragen des Randkeiles.
Trennen durch Schneiden.
Dicke der Asphaltbefestigung 'über 3 bis 12 cm Abtrag des Randkeiles nach Wahl des AN verwerten. Erforderliche
Beprobungen sind einzurechnen.'
Menge: 900,000 m
Leistungsbereichkatalog: 113

**02.00.0002 Asphalt fräsen ADS*Tiefe ü.2,5-4,5cm Fahrbahn*Breite über 200cm**
StL-Nr. 2311300510301690
Asphalt fräsen und Fräsgut aufnehmen. Anschlusskante
geradlinig auf Frästiefe herstellen. Der Schnittlinienabstand darf maximal 15 mm betragen.
Asphaltdeckschicht.
Frästiefe über 2,5 bis 4,5 cm.
Fläche = Fahrbahn.
Breite der Fläche über 200 cm.
Fräsasphalt 'nach Wahl des AN verwerten. Erforderliche
Beprobungen sind einzurechnen.'
Menge: 16000,000 m2
Leistungsbereichkatalog: 113

**02.00.0003 Asphalt fräsen ABS Fahrbahn*Breite über 200cm Fräsasph. verw.*Unebenheit 4 mm**
StL-Nr. 2311300520901611
Asphalt fräsen und Fräsgut aufnehmen. Anschlusskante
geradlinig auf Frästiefe herstellen. Der Schnittlinienabstand darf maximal 15 mm betragen.
Asphaltbinderschicht.
Frästiefe 'über 4,5 bis 10 cm'

Fläche = Fahrbahn.
Breite der Fläche über 200 cm.
Fräsasphalt nach Wahl des AN verwerten.
Unebenheiten der gefrästen Fläche höchstens 4 mm innerhalb einer 4,00 m langen Messstrecke in Längs- und
Querrichtung.
Menge: 13000,000 m2
Leistungsbereichkatalog: 113

**02.00.0004 Unterlage reinigen gefr. Asphaltsch.*lose Teile aufn. Einzelflächen*Hochdr.-Sauganl.**
StL-Nr. 231130583122
Unterlage reinigen. Anfallendes Kehrgut nach Wahl des
AN verwerten.
Unterlage = gefräste Asphaltschicht.
Lose Bestandteile von Schadstellen aufnehmen.
Nicht zusammenhängende Teilflächen.
Selbstaufnehmende Kehrmaschine. Letzter Arbeitsgang mit
Wasserhochdruckreinigungsgeräten mit rotierenden Düsen
und Absaugeinrichtung.
Menge: 16000,000 m2
Leistungsbereichkatalog: 113

**02.00.0005 Längsmarkierung entfernen Leitlinie 1zu2*Breite 0,15 m Plastik*a.Asphaltdecksch. Deckenerneuerung*Abf.d. Verw.zuf.**
StL-Nr. 2113100532311001
Längsmarkierung einschl. evtl. Sperrflächenumrandung
entfernen. Abgerechnet wird der entfernte Strich, bei
Doppelstrichen zwei Striche.
Unterbrochener Strich; Verhältnis Strich/Lücke 1 zu 2
als Leitlinie.
Strichbreite = 0,15 m.
Markierungsstoffart = Plastikmasse.
Auf Asphaltdeckschicht.
Entfernen für Deckenerneuerung.
Abfall aufnehmen und nach Wahl des AN verwerten.
Menge: 500,000 m
Leistungsbereichkatalog: 131

**02.00.0006 Längsmarkierung entfernen durchg.Fb.begr. Plastik*a.Asphaltdecksch. Deckenerneuerung*Abf.d. Verw.zuf.**
StL-Nr. 2113100519311001
Längsmarkierung einschl. evtl. Sperrflächenumrandung
entfernen. Abgerechnet wird der entfernte Strich, bei
Doppelstrichen zwei Striche.
Durchgehender Strich als Fahrbahnbegrenzung.
Strichbreite '0,15 bis 0,30 m'

Markierungsstoffart = Plastikmasse.
Auf Asphaltdeckschicht.
Entfernen für Deckenerneuerung.
Abfall aufnehmen und nach Wahl des AN verwerten.
Menge: 3200,000 m
Leistungsbereichkatalog: 131

*Hinweis: Asphaltbefestigung variabel*
Asphaltbefestigung in mehreren Bereichen in variabler
Größe ca. 10 m² bis 100 m² und variabler Dicke (siehe OZ) Die Lage und Größe der Schadstellen werden gemeinsam vom AN und AG festgelegt.
Untere Lage der Asphalttragschicht

**02.00.0007 Asphaltbefestigung aufnehmen Fahrbahn*Dicke ü. 6-12 cm**
StL-Nr. 2311302810309099
Asphaltbefestigung aufbrechen und aufnehmen.
Fläche = Fahrbahn.
Dicke der Asphaltbefestigung über 6 cm bis 12 cm.
Gesamtaufbruchtiefe '6 cm bis 14 cm'

Aufbruchgut 'Asphaltbesfestigung aufbrechen und aufnehmen nach Angaben des AG, der Verwertung nach Wahl des AN zuführen.'
Menge: 400,000 m2
Leistungsbereichkatalog: 113

**02.00.0008 Bankett einschließlich**
Bankett einschließlich Vegetationsdecke schälen durch
abschieben und wieder andecken
Breite bis 1,00 m.
Dicke über 5 bis 20 cm.
Bankett mit Fahrzeugrückhaltesystem
Schälen durch abschieben.
Schälgut 'nach Beendigung der Maßnahme wieder andecken'
Menge: 900,000 m

**02.00.0009 Erschwernis infolge Einfassungen Erschwer. gesamt*A.decks+A.bind.**
StL-Nr. 231130831399
Erschwernis infolge Einfassungen, Borden und Fahrbahnübergängen. Abgerechnet wird die Länge der Einfassung.
Erschwernis beim Fräsen oder Aufnehmen, Aufsprühen von
Bitumenemulsionen sowie Herstellen von Asphaltschichten.
Asphaltdeck- und Asphaltbinderschicht.
Einbauten 'Stahlschutzplanken im Mittelstreifen- und Bankettbereich.
Abgerechnet wird pro Meter laufende Schutzeinrichutng getrennt für Mittelstreifen und Randbereich.'
Menge: 900,000 m
Leistungsbereichkatalog: 113

#### Unterabschnitt 02.01 Asphaltarbeiten

**02.01.0001 Bitumenemulsion aufsprühen Bk100-Bk3,2*Asphalt gefräst Rampenspritzgerät*C60BP4-S Menge 300 g/m2*vor A.bindersch.**
StL-Nr. 23113063121132
Bitumenemulsion zur Herstellung des Schichtenverbundes
aufsprühen.
Auf Verkehrsflächen der Belastungsklassen Bk100 bis
Bk3,2.
Unterlage = Asphaltbefestigung, gefräst.
Mit Rampenspritzgerät.
Bindemittel = C60BP4-S.
Bindemittelmenge = 300 g/m2.
Vor Einbau Asphaltbinderschicht.
Menge: 13000,000 m2
Leistungsbereichkatalog: 113

**02.01.0002 Asphaltbindersch. AC 16 B S SG**
Asphaltbinderschicht aus temperaturabgesenktem Asphaltbinder AC 16 B S SG herstellen. Anlieferung des Asphaltmischguts in
thermoisolierten Transportbehältern.
In Verkehrsflächen der Belastungsklasse Bk100.
Einbau 'dicke = 9 cm'

Bindemittel 'res.[10/40-65A//PmB 10/25 VL]'

Grobe Gesteinskörnung = Kategorie 'C 95/1'

Grobe Gesteinskörnung = Kategorie SZ 18.
Fremdfüller = Kalksteinfüller.
Einbau 'mit Beschicker'
Menge: 13000,000 m2

**02.01.0003 Bitumenemulsion aufsprühen Bk100-Bk3,2*Asphalt frisch Rampenspritzgerät*C60BP4-S Menge 400 g/m2*vor A.deckschicht**
StL-Nr. 23113063111153
Bitumenemulsion zur Herstellung des Schichtenverbundes
aufsprühen.
Auf Verkehrsflächen der Belastungsklassen Bk100 bis
Bk3,2.
Unterlage = Asphaltbefestigung, frisch.
Mit Rampenspritzgerät.
Bindemittel = C60BP4-S.
Bindemittelmenge = 400 g/m2.
Vor Einbau Asphaltdeckschicht.
Menge: 16000,000 m2
Leistungsbereichkatalog: 113

*Hinweis: Es befinden sich 3 Bauwerke im*
Es befinden sich 3 Bauwerke im Baufeld
Die Herstellung der Fahrbahn ist auf gesamter Breite ohne Längsnähte

**02.01.0004 Asphaltdeckschicht aus SMA 8 LA**
Asphaltdeckschicht aus lärmtechnisch optimierten Asphaltdeckschicht SMA 8 LA herstellen. Anlieferung des
Asphaltmischguts in thermoisolierten
Transportbehältern.
In Verkehrsflächen 'Bk100'

Einbau '3 cm'

Bindemittel '45/80-65A'

Grobe Gesteinskörnung = Kategorie PSV '54'

Fremdfüller = Kalksteinfüller Kategorie CC 70.
Einbau 'mit Beschicker, ohne Längsnähte'
Einbau nach Unterlagen des AG über volle Breite oder "heiß an heiß" ohne Ausbildung einer Mittelnaht
Menge: 16000,000 m2

**02.01.0005 Bitumenemulsion aufsprühen Bk100-Bk3,2*Asphalt gefräst manuell*C60BP4-S*Menge 300 g/m2**
StL-Nr. 23113063122139
Bitumenemulsion zur Herstellung des Schichtenverbundes
aufsprühen.
Auf Verkehrsflächen der Belastungsklassen Bk100 bis
Bk3,2.
Unterlage = Asphaltbefestigung, gefräst.
Ausführung in Teilflächen manuell.
Bindemittel = C60BP4-S.
Bindemittelmenge = 300 g/m2.
Vor Einbau 'Schadstellen Tragschicht'
Menge: 400,000 m2
Leistungsbereichkatalog: 113

**02.01.0006 Asphalttragsch. aus AC 22 T S herst Bk100*Schadstellen Bitumen 50/70*mehrschicht.oben**
StL-Nr. 23113123121020
Asphalttragschicht aus Asphalttragschichtmischgut
AC 22 T S herstellen. Anlieferung des Asphaltmischguts
in thermoisolierten Transportbehältern.
In Verkehrsflächen der Belastungsklasse Bk100.
Einbau in Schadstellen.
Bindemittel = 50/70.
Als obere Schicht einer mehrschichtigen Asphalttragschicht.
Menge: 100,000 t
Leistungsbereichkatalog: 113

**02.01.0007 Anschluss a. Fuge m. Fugenm. herst. Längs-/Querfuge*Deckschicht Tiefe 40 mm*Breite 10 mm Fugenmasse N2**
StL-Nr. 2311391231061001
Anschluss als Fuge mit Fugenmasse herstellen.
Längs- und Querfuge.
In der Asphaltdeckschicht ausbilden.
Fugenspalttiefe = 40 mm.
Fugenspaltbreite = 10 mm.
Mit heiß verarbeitbarer Fugenmasse Typ N2, einschließlich zugehörigem und zuvor aufgetragenem Voranstrichmittel.
Menge: 100,000 m
Leistungsbereichkatalog: 113

**02.01.0008 Naht oder Anschluss zur Fuge aufw. Längs-/Quernaht*bis 20 m Tiefe 40 mm*Breite 10 mm schneiden**
StL-Nr. 23113937316101
Naht oder Anschluss ohne Fugenspalt in Asphaltdeckschicht zur Fuge aufweiten und säubern. Anfallende Ausbaustoffe nach Wahl des AN verwerten.
Längs- und Quernaht.
Einzellängen bis 20,00 m.
Fugenspalttiefe = 40 mm.
Fugenspaltbreite = 10 mm.
Aufweiten durch Schneiden.
Menge: 100,000 m
Leistungsbereichkatalog: 113

#### Unterabschnitt 02.02 Sonstiges

**02.02.0001 Erschwernis infolge Einfassungen Erschwer. gesamt*A.decks+A.bind.**
StL-Nr. 231130831399
Erschwernis infolge Einfassungen, Borden und Fahrbahnübergängen. Abgerechnet wird die Länge der Einfassung.
Erschwernis beim Fräsen oder Aufnehmen, Aufsprühen von
Bitumenemulsionen sowie Herstellen von Asphaltschichten.
Asphaltdeck- und Asphaltbinderschicht.
Einbauten 'Einfassungen, Borden und Fahrbahnübergängen,Rasengitter,Pflaster'
Menge: 2400,000 m
Leistungsbereichkatalog: 113

**02.02.0002 Erschwernis infolge Einfassungen*A.decks+A.bind.**
StL-Nr. 231130839399
Erschwernis infolge Einfassungen, Borden und Fahrbahnübergängen. Abgerechnet wird die Länge der Einfassung.
Erschwernis beim 'Freilegen von Fahrbahnrändern, Fräsen, Ansprühen von Bit. Emulsion, Herstellen von Asphaltschichten, Herstellen von Banketten, Fahrbahnrändern etc.
Auch infolge von Schutzeinrichtungen,'

Asphaltdeck- und Asphaltbinderschicht.
Einbauten 'Schutzplanke,Einfassungen, Borden und Fahrbahnübergängen,'
Menge: 600,000 m
Leistungsbereichkatalog: 113

**02.02.0003 Erschwernis durch Einbauten**
StL-Nr. 2411290899
Erschwernis durch Einbauten. Abgerechnet wird nach
Stück Einbauteil.
Beim 'reilegen von Fahrbahnrändern, Fräsen, Ansprühen von Bit. Emulsion, Herstellen von Asphaltschichten, Herstellen von Banketten, Fahrbahnrändern etc.
Auch infolge von Schutzeinrichtungen,Asphaltdeck- und Asphaltbinderschich'

Einbauten 'Leitpfosten, Schildern etc'
Menge: 20,000 St
Leistungsbereichkatalog: 112

#### Unterabschnitt 02.03 Entwässerungsarbeiten

**02.03.0001 Aufsatz f. Straßenablauf ausbauen in Asph.-Fläche*alles verwerten**
StL-Nr. 241105092001
Aufsatz für Straßenablauf freilegen und ausbauen.
Umgebende Fläche = Asphalt.
Sämtliche Ausbaustoffe nach Wahl des AN verwerten.
Menge: 90,000 St
Leistungsbereichkatalog: 110

**02.03.0002 Aufsatz f. Straßenablauf aufsetzen 300x500, D,34,5mm*Scharnier Sicher. dämpf.Einlage*Höhe planmäßig Mörtel M20**
StL-Nr. 2411052303021011
Aufsatz für Straßenablauf aufsetzen.
Klasse D 400, 300x500, mit Schlitzweite 34,5 mm.
Aufsatz mit Scharnier und Sicherheitsverschluss.
Dämpfende Einlage.
Aufsatz auf planmäßige Höhe setzen.
Fuge zwischen Fertigteilen mit Mörtel M20 vollflächig
herstellen, Fugen glattstreichen.
Menge: 90,000 St
Leistungsbereichkatalog: 110

#### Unterabschnitt 02.04 Markierung

**02.04.0001 Längsmarkierung Typ II herstellen Leitlinie 1 zu 2*Breite 0,15 m mit Vormarkierung P 7*nicht grob.Decke**
StL-Nr. 2113150532190022
Längsmarkierung Typ II einschl. evtl.
Sperrflächenumrandung als endgültige Markierung herstellen. Abgerechnet wird der markierte Strich, bei
Doppelstrichen zwei Striche.
Unterbrochen; Verhältnis Strich/Lücke 1 zu 2 als Leitlinie.
Strichbreite = 0,15 m.
Strich mit Vormarkierung.
Markierungssystem aus 'Folie mit erhöhter Nachtsichbarkeit bei Nässe (Klasse RW2). Folie mit Bitumenvoranstrich sowie ggf. erforderlichen Haftvermittler.'

Verkehrsklasse = P 7.
Markierung auf nicht grobstrukturierter Asphaltdeckschicht.
Menge: 550,000 m
Leistungsbereichkatalog: 131

**02.04.0002 Längsmarkierung Typ II herstellen durchg.Fb.begr.*Breite 0,15 m mit Vormarkierung*Kaltplastikmasse Aggl.regelm. mGs*P 7 nicht grob.Decke**
StL-Nr. 2113150512165022
Längsmarkierung Typ II einschl. evtl.
Sperrflächenumrandung als endgültige Markierung herstellen. Abgerechnet wird der markierte Strich, bei
Doppelstrichen zwei Striche.
Durchgehend als Fahrbahnbegrenzung.
Strichbreite = 0,15 m.
Strich mit Vormarkierung.
Markierungssystem aus reaktivem Stoff, nicht spritzbar
(Kaltplastikmasse).
Als Agglomeratmarkierung mit Grundstrich, regelmäßig
angeordnet.
Verkehrsklasse = P 7.
Markierung auf nicht grobstrukturierter Asphaltdeckschicht.
Menge: 1600,000 m
Leistungsbereichkatalog: 131

**02.04.0003 Längsmarkierung Typ II herstellen durchg.Fb.begr.*Breite 0,30 m mit Vormarkierung*Kaltplastikmasse Aggl.regelm. mGs*P 7 nicht grob.Decke**
StL-Nr. 2113150514165022
Längsmarkierung Typ II einschl. evtl.
Sperrflächenumrandung als endgültige Markierung herstellen. Abgerechnet wird der markierte Strich, bei
Doppelstrichen zwei Striche.
Durchgehend als Fahrbahnbegrenzung.
Strichbreite = 0,30 m.
Strich mit Vormarkierung.
Markierungssystem aus reaktivem Stoff, nicht spritzbar
(Kaltplastikmasse).
Als Agglomeratmarkierung mit Grundstrich, regelmäßig
angeordnet.
Verkehrsklasse = P 7.
Markierung auf nicht grobstrukturierter Asphaltdeckschicht.
Menge: 1600,000 m
Leistungsbereichkatalog: 131

**02.04.0004 Markierungsfläche trocknen**
StL-Nr. 21131105
Fläche für Markierung schonend trocknen. Abgerechnet
wird die zu markierende Fläche. Bei Pfeil, Buchstabe,
Ziffer, Verkehrsschild und Piktogramm ergibt sich die
Fläche aus dem kleinsten umschließenden Rechteck.
Menge: 800,000 m2
Leistungsbereichkatalog: 131

### Abschnitt 03 FDE Fahrtrichtung LU

#### Unterabschnitt 03.00 Abbrucharbeiten

**03.00.0001 Asphaltbefestigung trennen Anb.längs m. Rand*schneiden**
StL-Nr. 231130384109
Asphaltbefestigung geradlinig trennen.
im Anbaubereich längs zur Fahrbahnachse einschließlich
Abtragen des Randkeiles.
Trennen durch Schneiden.
Dicke der Asphaltbefestigung 'über 3 bis 12 cm Abtrag des Randkeiles nach Wahl des AN verwerten. Erforderliche
Beprobungen sind einzurechnen.'
Menge: 900,000 m
Leistungsbereichkatalog: 113

**03.00.0002 Asphalt fräsen ADS*Tiefe ü.2,5-4,5cm Fahrbahn*Breite über 200cm**
StL-Nr. 2311300510301690
Asphalt fräsen und Fräsgut aufnehmen. Anschlusskante
geradlinig auf Frästiefe herstellen. Der Schnittlinienabstand darf maximal 15 mm betragen.
Asphaltdeckschicht.
Frästiefe über 2,5 bis 4,5 cm.
Fläche = Fahrbahn.
Breite der Fläche über 200 cm.
Fräsasphalt 'nach Wahl des AN verwerten. Erforderliche
Beprobungen sind einzurechnen.'
Menge: 16000,000 m2
Leistungsbereichkatalog: 113

**03.00.0003 Asphalt fräsen ABS Fahrbahn*Breite über 200cm Fräsasph. verw.*Unebenheit 4 mm**
StL-Nr. 2311300520901611
Asphalt fräsen und Fräsgut aufnehmen. Anschlusskante
geradlinig auf Frästiefe herstellen. Der Schnittlinienabstand darf maximal 15 mm betragen.
Asphaltbinderschicht.
Frästiefe 'über 4,5 bis 10 cm'

Fläche = Fahrbahn.
Breite der Fläche über 200 cm.
Fräsasphalt nach Wahl des AN verwerten.
Unebenheiten der gefrästen Fläche höchstens 4 mm innerhalb einer 4,00 m langen Messstrecke in Längs- und
Querrichtung.
Menge: 13000,000 m2
Leistungsbereichkatalog: 113

**03.00.0004 Unterlage reinigen gefr. Asphaltsch.*lose Teile aufn. Einzelflächen*Hochdr.-Sauganl.**
StL-Nr. 231130583122
Unterlage reinigen. Anfallendes Kehrgut nach Wahl des
AN verwerten.
Unterlage = gefräste Asphaltschicht.
Lose Bestandteile von Schadstellen aufnehmen.
Nicht zusammenhängende Teilflächen.
Selbstaufnehmende Kehrmaschine. Letzter Arbeitsgang mit
Wasserhochdruckreinigungsgeräten mit rotierenden Düsen
und Absaugeinrichtung.
Menge: 16000,000 m2
Leistungsbereichkatalog: 113

**03.00.0005 Längsmarkierung entfernen Leitlinie 1zu2*Breite 0,15 m Plastik*a.Asphaltdecksch. Deckenerneuerung*Abf.d. Verw.zuf.**
StL-Nr. 2113100532311001
Längsmarkierung einschl. evtl. Sperrflächenumrandung
entfernen. Abgerechnet wird der entfernte Strich, bei
Doppelstrichen zwei Striche.
Unterbrochener Strich; Verhältnis Strich/Lücke 1 zu 2
als Leitlinie.
Strichbreite = 0,15 m.
Markierungsstoffart = Plastikmasse.
Auf Asphaltdeckschicht.
Entfernen für Deckenerneuerung.
Abfall aufnehmen und nach Wahl des AN verwerten.
Menge: 500,000 m
Leistungsbereichkatalog: 131

**03.00.0006 Längsmarkierung entfernen durchg.Fb.begr. Plastik*a.Asphaltdecksch. Deckenerneuerung*Abf.d. Verw.zuf.**
StL-Nr. 2113100519311001
Längsmarkierung einschl. evtl. Sperrflächenumrandung
entfernen. Abgerechnet wird der entfernte Strich, bei
Doppelstrichen zwei Striche.
Durchgehender Strich als Fahrbahnbegrenzung.
Strichbreite '0,15 bis 0,30 m'

Markierungsstoffart = Plastikmasse.
Auf Asphaltdeckschicht.
Entfernen für Deckenerneuerung.
Abfall aufnehmen und nach Wahl des AN verwerten.
Menge: 3200,000 m
Leistungsbereichkatalog: 131

*Hinweis: Asphaltbefestigung variabel*
Asphaltbefestigung in mehreren Bereichen in variabler
Größe ca. 10 m² bis 100 m² und variabler Dicke (siehe OZ) Die Lage und Größe der Schadstellen werden gemeinsam vom AN und AG festgelegt.
Untere Lage der Asphalttragschicht

**03.00.0007 Asphaltbefestigung aufnehmen Fahrbahn*Dicke ü. 6-12 cm**
StL-Nr. 2311302810309099
Asphaltbefestigung aufbrechen und aufnehmen.
Fläche = Fahrbahn.
Dicke der Asphaltbefestigung über 6 cm bis 12 cm.
Gesamtaufbruchtiefe '6 cm bis 14 cm'

Aufbruchgut 'Asphaltbesfestigung aufbrechen und aufnehmen nach Angaben des AG, der Verwertung nach Wahl des AN zuführen.'
Menge: 400,000 m2
Leistungsbereichkatalog: 113

**03.00.0008 Bankett einschließlich**
Bankett einschließlich Vegetationsdecke schälen durch
abschieben und wieder andecken
Breite bis 1,00 m.
Dicke über 5 bis 20 cm.
Bankett mit Fahrzeugrückhaltesystem
Schälen durch abschieben.
Schälgut 'nach Beendigung der Maßnahme wieder andecken'
Menge: 850,000 m

**03.00.0009 Erschwernis infolge Einfassungen Erschwer. gesamt*A.decks+A.bind.**
StL-Nr. 231130831399
Erschwernis infolge Einfassungen, Borden und Fahrbahnübergängen. Abgerechnet wird die Länge der Einfassung.
Erschwernis beim Fräsen oder Aufnehmen, Aufsprühen von
Bitumenemulsionen sowie Herstellen von Asphaltschichten.
Asphaltdeck- und Asphaltbinderschicht.
Einbauten 'Stahlschutzplanken im Mittelstreifen- und Bankettbereich.
Abgerechnet wird pro Meter laufende Schutzeinrichutng getrennt für Mittelstreifen und Randbereich.'
Menge: 850,000 m
Leistungsbereichkatalog: 113

#### Unterabschnitt 03.01 Asphaltarbeiten

**03.01.0001 Bitumenemulsion aufsprühen Bk100-Bk3,2*Asphalt gefräst Rampenspritzgerät*C60BP4-S Menge 300 g/m2*vor A.bindersch.**
StL-Nr. 23113063121132
Bitumenemulsion zur Herstellung des Schichtenverbundes
aufsprühen.
Auf Verkehrsflächen der Belastungsklassen Bk100 bis
Bk3,2.
Unterlage = Asphaltbefestigung, gefräst.
Mit Rampenspritzgerät.
Bindemittel = C60BP4-S.
Bindemittelmenge = 300 g/m2.
Vor Einbau Asphaltbinderschicht.
Menge: 13000,000 m2
Leistungsbereichkatalog: 113

**03.01.0002 Asphaltbindersch. AC 16 B S SG**
Asphaltbinderschicht aus temperaturabgesenktem Asphaltbinder AC 16 B S SG herstellen. Anlieferung des Asphaltmischguts in
thermoisolierten Transportbehältern.
In Verkehrsflächen der Belastungsklasse Bk100.
Einbau 'dicke = 9 cm'

Bindemittel 'res.[10/40-65A//PmB 10/25 VL]'

Grobe Gesteinskörnung = Kategorie 'C 95/1'

Grobe Gesteinskörnung = Kategorie SZ 18.
Fremdfüller = Kalksteinfüller.
Einbau 'mit Beschicker'
Menge: 13000,000 m2

**03.01.0003 Bitumenemulsion aufsprühen Bk100-Bk3,2*Asphalt frisch Rampenspritzgerät*C60BP4-S Menge 400 g/m2*vor A.deckschicht**
StL-Nr. 23113063111153
Bitumenemulsion zur Herstellung des Schichtenverbundes
aufsprühen.
Auf Verkehrsflächen der Belastungsklassen Bk100 bis
Bk3,2.
Unterlage = Asphaltbefestigung, frisch.
Mit Rampenspritzgerät.
Bindemittel = C60BP4-S.
Bindemittelmenge = 400 g/m2.
Vor Einbau Asphaltdeckschicht.
Menge: 16000,000 m2
Leistungsbereichkatalog: 113

*Hinweis: Es befinden sich 3 Bauwerke im*
Es befinden sich 3 Bauwerke im Baufeld
Die Herstellung der Fahrbahn ist auf gesamter Breite ohne Längsnähte

**03.01.0004 Asphaltdeckschicht aus SMA 8 LA**
Asphaltdeckschicht aus lärmtechnisch optimierten Asphaltdeckschicht SMA 8 LA herstellen. Anlieferung des
Asphaltmischguts in thermoisolierten
Transportbehältern.
In Verkehrsflächen 'Bk100'

Einbau '3 cm'

Bindemittel '45/80-65A'

Grobe Gesteinskörnung = Kategorie PSV '54'

Fremdfüller = Kalksteinfüller Kategorie CC 70.
Einbau 'mit Beschicker, ohne Längsnähte'
Einbau nach Unterlagen des AG über volle Breite oder "heiß an heiß" ohne Ausbildung einer Mittelnaht
Menge: 16000,000 m2

**03.01.0005 Bitumenemulsion aufsprühen Bk100-Bk3,2*Asphalt gefräst manuell*C60BP4-S*Menge 300 g/m2**
StL-Nr. 23113063122139
Bitumenemulsion zur Herstellung des Schichtenverbundes
aufsprühen.
Auf Verkehrsflächen der Belastungsklassen Bk100 bis
Bk3,2.
Unterlage = Asphaltbefestigung, gefräst.
Ausführung in Teilflächen manuell.
Bindemittel = C60BP4-S.
Bindemittelmenge = 300 g/m2.
Vor Einbau 'Schadstellen Tragschicht'
Menge: 400,000 m2
Leistungsbereichkatalog: 113

**03.01.0006 Asphalttragsch. aus AC 22 T S herst Bk100*Schadstellen Bitumen 50/70*mehrschicht.oben**
StL-Nr. 23113123121020
Asphalttragschicht aus Asphalttragschichtmischgut
AC 22 T S herstellen. Anlieferung des Asphaltmischguts
in thermoisolierten Transportbehältern.
In Verkehrsflächen der Belastungsklasse Bk100.
Einbau in Schadstellen.
Bindemittel = 50/70.
Als obere Schicht einer mehrschichtigen Asphalttragschicht.
Menge: 100,000 t
Leistungsbereichkatalog: 113

**03.01.0007 Naht oder Anschluss zur Fuge aufw. Längs-/Quernaht*bis 20 m Tiefe 40 mm*Breite 10 mm schneiden**
StL-Nr. 23113937316101
Naht oder Anschluss ohne Fugenspalt in Asphaltdeckschicht zur Fuge aufweiten und säubern. Anfallende Ausbaustoffe nach Wahl des AN verwerten.
Längs- und Quernaht.
Einzellängen bis 20,00 m.
Fugenspalttiefe = 40 mm.
Fugenspaltbreite = 10 mm.
Aufweiten durch Schneiden.
Menge: 100,000 m
Leistungsbereichkatalog: 113

**03.01.0008 Anschluss a. Fuge m. Fugenm. herst. Längs-/Querfuge*Deckschicht Tiefe 40 mm*Breite 10 mm Fugenmasse N2**
StL-Nr. 2311391231061001
Anschluss als Fuge mit Fugenmasse herstellen.
Längs- und Querfuge.
In der Asphaltdeckschicht ausbilden.
Fugenspalttiefe = 40 mm.
Fugenspaltbreite = 10 mm.
Mit heiß verarbeitbarer Fugenmasse Typ N2, einschließlich zugehörigem und zuvor aufgetragenem Voranstrichmittel.
Menge: 100,000 m
Leistungsbereichkatalog: 113

#### Unterabschnitt 03.02 Sonstiges

**03.02.0001 Erschwernis infolge Einfassungen Erschwer. gesamt*A.decks+A.bind.**
StL-Nr. 231130831399
Erschwernis infolge Einfassungen, Borden und Fahrbahnübergängen. Abgerechnet wird die Länge der Einfassung.
Erschwernis beim Fräsen oder Aufnehmen, Aufsprühen von
Bitumenemulsionen sowie Herstellen von Asphaltschichten.
Asphaltdeck- und Asphaltbinderschicht.
Einbauten 'Einfassungen, Borden und Fahrbahnübergängen,Rasengitter,Pflaster'
Menge: 2400,000 m
Leistungsbereichkatalog: 113

**03.02.0002 Erschwernis infolge Einfassungen*A.decks+A.bind.**
StL-Nr. 231130839399
Erschwernis infolge Einfassungen, Borden und Fahrbahnübergängen. Abgerechnet wird die Länge der Einfassung.
Erschwernis beim 'Freilegen von Fahrbahnrändern, Fräsen, Ansprühen von Bit. Emulsion, Herstellen von Asphaltschichten, Herstellen von Banketten, Fahrbahnrändern etc.
Auch infolge von Schutzeinrichtungen,'

Asphaltdeck- und Asphaltbinderschicht.
Einbauten 'Schutzplanke,Einfassungen, Borden und Fahrbahnübergängen,'
Menge: 600,000 m
Leistungsbereichkatalog: 113

**03.02.0003 Erschwernis durch Einbauten**
StL-Nr. 2411290899
Erschwernis durch Einbauten. Abgerechnet wird nach
Stück Einbauteil.
Beim 'reilegen von Fahrbahnrändern, Fräsen, Ansprühen von Bit. Emulsion, Herstellen von Asphaltschichten, Herstellen von Banketten, Fahrbahnrändern etc.
Auch infolge von Schutzeinrichtungen,Asphaltdeck- und Asphaltbinderschich'

Einbauten 'Leitpfosten, Schildern etc'
Menge: 20,000 St
Leistungsbereichkatalog: 112

#### Unterabschnitt 03.03 Entwässerungsarbeiten

**03.03.0001 Aufsatz f. Straßenablauf ausbauen in Asph.-Fläche*alles verwerten**
StL-Nr. 241105092001
Aufsatz für Straßenablauf freilegen und ausbauen.
Umgebende Fläche = Asphalt.
Sämtliche Ausbaustoffe nach Wahl des AN verwerten.
Menge: 100,000 St
Leistungsbereichkatalog: 110

**03.03.0002 Aufsatz f. Straßenablauf aufsetzen 300x500, D,34,5mm*Scharnier Sicher. dämpf.Einlage*Höhe planmäßig Mörtel M20**
StL-Nr. 2411052303021011
Aufsatz für Straßenablauf aufsetzen.
Klasse D 400, 300x500, mit Schlitzweite 34,5 mm.
Aufsatz mit Scharnier und Sicherheitsverschluss.
Dämpfende Einlage.
Aufsatz auf planmäßige Höhe setzen.
Fuge zwischen Fertigteilen mit Mörtel M20 vollflächig
herstellen, Fugen glattstreichen.
Menge: 100,000 St
Leistungsbereichkatalog: 110

**03.03.0003 Streifen/Rinne aus Betonst. aufn. ü. 10-12 cm dick*Breite ü. 20-35cm Fugenmörtel Verwertung AN**
StL-Nr. 23115036321901
Streifen oder Rinne mit Pflastersteinen aus Beton aufnehmen. Aufbruch der Tragschicht wird gesondert
vergütet.
Pflasterstein über 10 bis 12 cm dick.
Breite des Streifens/der Rinne über 20 bis 35 cm.
Mit Fugenfüllung aus hydraulisch gebundenem Fu-
genmörtel.
Fundament 'Das vorhandene Fundament bleibt nach dem Rückbau der Rinnenplatte bestehen.'

Steine und Aufbruchgut nach Wahl des AN verwerten.
Menge: 800,000 m
Leistungsbereichkatalog: 115

#### Unterabschnitt 03.04 Markierung

**03.04.0001 Längsmarkierung Typ II herstellen Leitlinie 1 zu 2*Breite 0,15 m mit Vormarkierung P 7*nicht grob.Decke**
StL-Nr. 2113150532190022
Längsmarkierung Typ II einschl. evtl.
Sperrflächenumrandung als endgültige Markierung herstellen. Abgerechnet wird der markierte Strich, bei
Doppelstrichen zwei Striche.
Unterbrochen; Verhältnis Strich/Lücke 1 zu 2 als Leitlinie.
Strichbreite = 0,15 m.
Strich mit Vormarkierung.
Markierungssystem aus 'Folie mit erhöhter Nachtsichbarkeit bei Nässe (Klasse RW2). Folie mit Bitumenvoranstrich sowie ggf. erforderlichen Haftvermittler.'

Verkehrsklasse = P 7.
Markierung auf nicht grobstrukturierter Asphaltdeckschicht.
Menge: 550,000 m
Leistungsbereichkatalog: 131

**03.04.0002 Längsmarkierung Typ II herstellen durchg.Fb.begr.*Breite 0,15 m mit Vormarkierung*Kaltplastikmasse Aggl.regelm. mGs*P 7 nicht grob.Decke**
StL-Nr. 2113150512165022
Längsmarkierung Typ II einschl. evtl.
Sperrflächenumrandung als endgültige Markierung herstellen. Abgerechnet wird der markierte Strich, bei
Doppelstrichen zwei Striche.
Durchgehend als Fahrbahnbegrenzung.
Strichbreite = 0,15 m.
Strich mit Vormarkierung.
Markierungssystem aus reaktivem Stoff, nicht spritzbar
(Kaltplastikmasse).
Als Agglomeratmarkierung mit Grundstrich, regelmäßig
angeordnet.
Verkehrsklasse = P 7.
Markierung auf nicht grobstrukturierter Asphaltdeckschicht.
Menge: 1600,000 m
Leistungsbereichkatalog: 131

**03.04.0003 Längsmarkierung Typ II herstellen durchg.Fb.begr.*Breite 0,30 m mit Vormarkierung*Kaltplastikmasse Aggl.regelm. mGs*P 7 nicht grob.Decke**
StL-Nr. 2113150514165022
Längsmarkierung Typ II einschl. evtl.
Sperrflächenumrandung als endgültige Markierung herstellen. Abgerechnet wird der markierte Strich, bei
Doppelstrichen zwei Striche.
Durchgehend als Fahrbahnbegrenzung.
Strichbreite = 0,30 m.
Strich mit Vormarkierung.
Markierungssystem aus reaktivem Stoff, nicht spritzbar
(Kaltplastikmasse).
Als Agglomeratmarkierung mit Grundstrich, regelmäßig
angeordnet.
Verkehrsklasse = P 7.
Markierung auf nicht grobstrukturierter Asphaltdeckschicht.
Menge: 1600,000 m
Leistungsbereichkatalog: 131

**03.04.0004 Markierungsfläche trocknen**
StL-Nr. 21131105
Fläche für Markierung schonend trocknen. Abgerechnet
wird die zu markierende Fläche. Bei Pfeil, Buchstabe,
Ziffer, Verkehrsschild und Piktogramm ergibt sich die
Fläche aus dem kleinsten umschließenden Rechteck.
Menge: 800,000 m2
Leistungsbereichkatalog: 131
